# Couche principale de mur mitoyen double paroi, en maçonnerie de briques en terre cuite à isolation rapportée, pose à joint mince, à revêtir

- Propriété du fichier: CYPE INGENIEROS, S.A.
- Format: FIEBDC-3/2002
- Devise: EUR
- Coûts indirects: 3.00 %
- Frais généraux: 13.00 %
- Bénéfice: 6.00 %
- TVA: 20.00 %

## G Structure et gros oeuvre

### GM Murs

#### GMT Briques en terre cuite

**GMT120** m² Couche principale de mur mitoyen double paroi, en maçonnerie de briques en terre cuite à isolation rapportée, pose à joint mince, à revêtir.
Couche principale de mur mitoyen double paroi, de 20 cm d'épaisseur, en maçonnerie de brique creuse en terre cuite avec perforations verticales, Porotherm GF R20 "WIENERBERGER", à revêtir, 500x200x299 mm, résistance thermique de la maçonnerie 1,01 m²K/W, résistance à la compression 10 MPa, pose avec du mortier à joints minces Porotherm "WIENERBERGER", composé de ciment, résine, sable siliceux et additifs spécifiques, renforcée à l'aide de chaînages verticaux avec 0,45 kg/m² d' armatures en acier Fe E 500. Revêtement des abouts de plancher avec plaquettes en terre cuite PC 4-20 "WIENERBERGER", 0,09 m²K/W de résistance thermique, 800x40x200 mm, à revêtir.
Inclut: Définition des plans de mitoyenneté avec des plombs. Implantation, étage par étage. Marquage sur les poteaux des niveaux de référence générale d'étage et du niveau du revêtement. Assise de la première rangée sur couche de mortier. Mise en place et à l'aplomb des mires de référence. Tendu des cordeaux entre les mires. Mise en place des plombs fixes dans les arêtes. Mise en place des pièces par rangées à niveau. Revêtement des abouts de plancher. Rencontres de la maçonnerie avec les façades, les poteaux et les cloisons. Rencontre de la maçonnerie et du plancher supérieur. Nettoyage du parement.
Critère pour le métré: Surface mesurée selon documentation graphique du Projet, sans dupliquer les coins ni les rencontres.
Critère pour le mémoire: On mesurera la surface réellement exécutée selon les spécifications du Projet, sans dupliquer les coins ni les rencontres.

| Code | U | Désignation | Quantité | Prix | Montant |
|---|---|---|---|---|---|
| mt04bwi010Fqcj | U | Brique creuse en terre cuite avec perforations verticales, Porotherm GF R20 "WIENERBERGER", à revêtir, 500x200x299 mm, résistance thermique de la maçonnerie 1,01 m²K/W, pour utilisation en maçonnerie protégée (pièce en P), catégorie I, résistance à la compression 10 MPa, densité 602 kg/m³, selon NF EN 771-1. (matériau) | 7.000 | 5.72 | 40.04 |
| mt08aaa010a | m³ | Eau. (matériau) | 0.010 | 1.50 | 0.02 |
| mt09mif060b | kg | Mortier à joints minces Porotherm "WIENERBERGER", composé de ciment, résine, sable siliceux et additifs spécifiques, fourni en sacs de 25 kg, gâché sur chantier avec une proportion en volume de 1/3. (matériau) | 1.600 | 0.55 | 0.88 |
| mt07aco050a | kg | Ferraille élaborée en atelier industriel avec barres en acier haute adhérence, Fe E 500, de divers diamètres. (matériau) | 0.450 | 2.62 | 1.18 |
| mt08cem000o | kg | Ciment gris en sacs. (matériau) | 2.468 | 0.20 | 0.49 |
| mt01arg000o | m³ | Sable criblé. (matériau) | 0.003 | 45.17 | 0.14 |
| mt01arg001oc | m³ | Gros granulats homogénéisés, de taille maximale 10 mm. (matériau) | 0.003 | 40.33 | 0.12 |
| mt04bwi015jy | U | Plaquette en terre cuite PC 4-20 "WIENERBERGER", à revêtir, 0,09 m²K/W de résistance thermique, 800x40x200 mm, en abouts de plancher de 20 cm d'épaisseur. (matériau) | 0.413 | 11.55 | 4.77 |
| op00amo010 |  | Rectifieuse ou scie radiale. | 1.000 | 0.00 | 0.00 |
| mo021 | h | Compagnon professionnel III/CP2 construction pour des travaux de maçonnerie. (main-d'œuvre) | 0.540 | 30.66 | 16.56 |
| mo114 | h | Ouvrier d'exécution I/OE1 construction pour des travaux de maçonnerie. (main-d'œuvre) | 0.295 | 25.69 | 7.58 |
| % | % | Frais de chantier des unités d'ouvrage | 3 % | 71.78 | 2.15 |
|  |  | Coûts directs |  |  | 73.93 |
