# Mur mitoyen, de 30 cm d'épaisseur

- Propriété du fichier: CYPE INGENIEROS, S.A.
- Format: FIEBDC-3/2002
- Devise: EUR
- Coûts indirects: 3.00 %
- Frais généraux: 13.00 %
- Bénéfice: 6.00 %
- TVA: 20.00 %

## G Structure et gros oeuvre

### GM Murs

#### GMM Briques en terre cuite à isolation répartie

**GMM030** m² Mur mitoyen, de 30 cm d'épaisseur, en maçonnerie de brique Monomur, Porotherm R30 "WIENERBERGER", à revêtir, 373x300x249 mm, pose avec du mortier à joints minces Porotherm "WIENERBERGER", renforcée à l'aide de chaînages verticaux avec 0,45 kg/m² d' armatures en acier Fe E 500.
Réalisation d'un mur de 30 cm d'épaisseur, en maçonnerie dans mur de façade, de brique Monomur, Porotherm R30 "WIENERBERGER", à revêtir, 373x300x249 mm, renforcée à l'aide de chaînages verticaux avec 0,45 kg/m² d' armatures en acier Fe E 500, pose avec du mortier à joints minces Porotherm "WIENERBERGER", composé de ciment, résine, sable siliceux et additifs spécifiques, avec appui minimum des 2/3 de la brique sur le plancher, ou sur les profilés angulaires en acier laminé galvanisé à chaud fixés aux côtés du plancher si, par erreurs d'exécution, la brique ne s'appuie pas aux 2/3 sur le plancher. Comprend l'implantation, le nivellement et la mise d'aplomb, les chutes et les ruptures, les harpages, l'isolation des rives du plancher avec panneau rigide en polystyrène expansé, Aboutherm Th38 "WIENERBERGER", de 20 mm d'épaisseur, et le revêtement des rives de plancher avec abouts de dalle TH7 "WIENERBERGER", 500x65x190 mm, la réalisation des rencontres et des points particuliers et le nettoyage.
Inclut: Définition des plans de mitoyenneté avec des plombs. Implantation, étage par étage. Marquage sur les poteaux des niveaux de référence générale d'étage et du niveau du revêtement. Assise de la première rangée sur couche de mortier. Mise en place et mise d'aplomb de regards de référence. Pose des fils entre les mires. Mise en place des plombs fixes dans les arêtes. Mise en place des pièces par rangées à niveau. Revêtement des rives de plancher. Rencontres de la maçonnerie avec les façades, les poteaux et les cloisons. Rencontre de la maçonnerie et du plancher supérieur. Nettoyage du parement.
Critère de métré de projet: Surface mesurée selon documentation graphique du Projet, sans dupliquer les coins ni les rencontres, comprenant le revêtement des rives de plancher.
Critère de mesure de l'ouvrage: On mesurera la surface réellement exécutée selon les spécifications du Projet, sans dupliquer les coins ni les rencontres, comprenant le revêtement des rives de plancher.

| Code | U | Désignation | Quantité | Prix | Montant |
|---|---|---|---|---|---|
| mt04bwi010xcad | U | Brique Monomur, Porotherm R30 "WIENERBERGER", à revêtir, 373x300x249 mm, résistance à la compression 8 MPa, selon NF EN 771-1, résistance thermique de la maçonnerie 2,54 m²K/W. (matériau) | 10.700 | 4.39 | 46.97 |
| mt09mif060b | kg | Mortier à joints minces Porotherm "WIENERBERGER", composé de ciment, résine, sable siliceux et additifs spécifiques, fourni en sacs de 25 kg, gâché sur chantier avec une proportion en volume de 1/3. (matériau) | 3.000 | 0.55 | 1.65 |
| mt07aco050a | kg | Ferraille élaborée en atelier industriel avec barres en acier haute adhérence, Fe E 500, de divers diamètres. (matériau) | 0.450 | 1.37 | 0.62 |
| mt10haf030fOEi | m³ | Béton C25/30 (XC1(F) D20; S3; Cl 0,4), prêt à l'emploi, selon NF EN 206-1. (matériau) | 0.008 | 133.00 | 1.06 |
| mt16pea040d | m | Panneau rigide en polystyrène expansé, Aboutherm Th38 "WIENERBERGER", selon NF EN 13163, de 20x200 mm, résistance thermique 0,5 m²K/W, conductivité thermique 0,038 W/(mK). (matériau) | 0.330 | 1.23 | 0.41 |
| mt04bwi016fb | U | About de dalle TH7 "WIENERBERGER", 500x65x190 mm, à placer avec du mortier de ciment, résistance thermique 0,33 m²K/W. (matériau) | 2.000 | 1.14 | 2.28 |
| mt09mor020d | m³ | Mortier bâtard de ciment CEM II/A-P 32,5 R, chaux et sable, type M-10, confectionné sur chantier avec 380 kg/m³ de ciment et une proportion en volume 1:1/2:4. (matériau) | 0.001 | 162.10 | 0.16 |
| mq06mms010 | h | Mélangeuse en continu avec silo, pour mortier industriel à sec, fourni en vrac. (matériel) | 0.041 | 1.73 | 0.07 |
| op00amo010 |  | Rectifieuse ou scie radiale. | 1.000 | 0.00 | 0.00 |
| mo021 | h | Compagnon professionnel III/CP2 VRD espaces privés pour des travaux de maçonnerie. (main-d'œuvre) | 0.889 | 24.11 | 21.43 |
| mo114 | h | Ouvrier d'exécution I/OE1 VRD espaces privés pour des travaux de maçonnerie. (main-d'œuvre) | 0.491 | 20.14 | 9.89 |
| % | % | Coûts directs complémentaires | 3 % | 84.54 | 2.54 |
|  |  | Coûts directs |  |  | 87.08 |
