# Mur de façade en maçonnerie de briques en terre cuite à isolation répartie, pose à joint mince

- Propriété du fichier: CYPE Ingenieros S.A.
- Format: FIEBDC-3/2016
- Logiciel: Générateur de prix de la construction. CYPE Ingenieros, S.A.
- Date: 10/06/2025
- Devise: EUR
- Coûts indirects: 3 %
- Frais généraux: 13 %
- Bénéfice: 6 %
- TVA: 20 %

## G Structure et gros oeuvre

### GM Murs

#### GMT Briques en terre cuite

**GMT150** m² Mur de façade en maçonnerie de briques en terre cuite à isolation répartie, pose à joint mince.
Mur de façade de 30 cm d'épaisseur, en maçonnerie de brique Monomur, Porotherm R30 "WIENERBERGER", à revêtir, 373x300x249 mm, résistance thermique de la maçonnerie 2,54 m²K/W, résistance à la compression 8 MPa, pose avec du mortier à joints minces Porotherm "WIENERBERGER", composé de ciment, résine, sable siliceux et additifs spécifiques, renforcée à l'aide de chaînages verticaux avec 0,45 kg/m² d' armatures en acier Fe E 500; isolation des abouts de plancher avec panneau rigide en polystyrène expansé, Aboutherm Th38 "WIENERBERGER", de 20 mm d'épaisseur, et revêtement des abouts de plancher avec abouts de dalle avec apport thermique en terre cuite "WIENERBERGER", 0,33 m²K/W de résistance thermique, 500x65x200 mm, à revêtir, réalisation des linteaux avec blocs en "U" avec armature et remplissage de béton.
Inclut: Définition des plans de façade via des plombs. Implantation, étage par étage. Marquage sur les poteaux des niveaux de référence générale d'étage et du niveau du revêtement. Assise de la première rangée sur couche de mortier. Mise en place et à l'aplomb des mires de référence. Tendu des cordeaux entre les mires. Mise en place des plombs fixes dans les arêtes. Mise en place des pièces par rangées à niveau. Mise en place des armatures dans les chaînages verticaux et remplissage postérieur avec du béton. Coulage, vibrage et séchage du béton. Revêtement des abouts de plancher. Réalisation de tous les travaux nécessaires pour la résolution des ouvertures. Rencontres de la maçonnerie avec les façades, les poteaux et les cloisons. Rencontre de la maçonnerie et du plancher supérieur. Nettoyage du parement.
Critère pour le métré: Surface mesurée selon documentation graphique du Projet, sans dupliquer les coins ni les rencontres, en déduisant les ouvertures de surface supérieure à 4 m². Dans les ouvertures qui ne sont pas déduites, sont inclus les travaux pour réaliser la surface intérieure de l'ouverture.
Critère pour le mémoire: On mesurera la surface réellement exécutée selon les spécifications du Projet, sans dupliquer les coins ni les rencontres, en déduisant les ouvertures de surface supérieure à 4 m². Dans les ouvertures qui ne sont pas déduites, sont inclus les travaux pour réaliser la surface intérieure de l'ouverture.

| Code | U | Désignation | Quantité | Prix | Montant |
|---|---|---|---|---|---|
| mt04bwi010xcad | U | Brique Monomur, Porotherm R30 "WIENERBERGER", à revêtir, 373x300x249 mm, résistance thermique de la maçonnerie 2,54 m²K/W, pour utilisation en maçonnerie protégée (pièce en P), catégorie I, résistance à la compression 8 MPa, densité 718 kg/m³, selon NF EN 771-1. (matériau) | 12 | 7.58 | 90.960 |
| mt09mif060b | kg | Mortier à joints minces Porotherm "WIENERBERGER", composé de ciment, résine, sable siliceux et additifs spécifiques, fourni en sacs de 25 kg, gâché sur chantier avec une proportion en volume de 1/3. (matériau) | 3 | 0.55 | 1.650 |
| mt07aco050a | kg | Ferraille élaborée en atelier industriel avec barres en acier haute adhérence, Fe E 500, de divers diamètres. (matériau) | 0.94 | 2.62 | 2.463 |
| mt08cem000o | kg | Ciment gris en sacs. (matériau) | 4.048 | 0.2 | 0.810 |
| mt08aaa010a | m³ | Eau. (matériau) | 0.006 | 1.5 | 0.009 |
| mt01arg000o | m³ | Sable criblé. (matériau) | 0.004 | 45.17 | 0.181 |
| mt01arg001oc | m³ | Gros granulats homogénéisés, de taille maximale 10 mm. (matériau) | 0.005 | 40.33 | 0.202 |
| mt16pea040d | m | Panneau rigide en polystyrène expansé, Aboutherm Th38 "WIENERBERGER", selon NF EN 13163, de 20x200 mm, résistance thermique 0,5 m²K/W, conductivité thermique 0,038 W/(mK). (matériau) | 0.33 | 1.23 | 0.406 |
| mt04bwi016ga | U | About de dalle avec apport thermique en terre cuite "WIENERBERGER", à revêtir, 0,33 m²K/W de résistance thermique, 500x65x200 mm, en abouts de plancher de 20 cm d'épaisseur. (matériau) | 2 | 2.21 | 4.420 |
| mo021 | h | Compagnon professionnel III/CP2 construction pour des travaux de maçonnerie. (main-d'œuvre) | 0.736 | 30.66 | 22.566 |
| mo114 | h | Ouvrier d'exécution I/OE1 construction pour des travaux de maçonnerie. (main-d'œuvre) | 0.373 | 25.69 | 9.582 |
| % | % | Frais de chantier des unités d'ouvrage | 2 % | 133.249 | 2.665 |
|  |  | Coûts directs |  |  | 135.914 |

Déchets:
- pose: mt04bwi010xcad; facteur de déchet 0.0105
- pose: mt09mif060b; facteur de déchet 0.07
- pose: mt07aco050a Ferraille élaborée en atelier industriel avec barres en acier haute adhérence, Fe E 500, de divers diamètres; facteur de déchet 0.0075
- pose: mt08cem000o Ciment gris en sacs; facteur de déchet 0.0063
- pose: mt01arg000o Sable criblé; facteur de déchet 0.003
- pose: mt01arg001oc Gros granulats homogénéisés, de taille maximale 10 mm; facteur de déchet 0.00468398
- pose: mt16pea040d; facteur de déchet 0.0479583
- pose: mt04bwi016ga; facteur de déchet 0.0105

## Ressources

**mt04bwi010xcad** U Brique Monomur, Porotherm R30 "WIENERBERGER"
Données techniques: Coût énergétique 60.786 MJ; Émission de CO2 4.798 kg; Code CED 17 01 03; Masse de l'élément 20 kg; Volume 0.016 m3
Déchets:
- emballage: re170201 Bois. (composant de déchet); quantité 0.014 kg; Code CED 17 02 01; Masse de l'élément 1 kg; Volume 0.000909 m3
- emballage: re170203 Plastique. (composant de déchet); quantité 0.005 kg; Code CED 17 02 03; Masse de l'élément 1 kg; Volume 0.001667 m3

**mt09mif060b** kg Mortier à joints minces Porotherm "WIENERBERGER"
Données techniques: Coût énergétique 2.251 MJ; Émission de CO2 0.184 kg; Code CED 17 09 04; Masse de l'élément 1 kg; Volume 0.000667 m3
Déchets:
- emballage: re170203 Plastique; quantité 0.003 kg

**mt07aco050a** kg Ferraille élaborée en atelier industriel avec barres en acier haute adhérence, Fe E 500, de divers diamètres
Données techniques: Coût énergétique 12.720 MJ; Émission de CO2 0.530 kg; Code CED 17 04 05; Masse de l'élément 1 kg; Volume 0.000476 m3

**mt08cem000o** kg Ciment gris en sacs
Données techniques: Coût énergétique 4.234 MJ; Émission de CO2 0.734 kg; Code CED 17 01 01; Masse de l'élément 1 kg; Volume 0.000667 m3
Déchets:
- emballage: re150101 Emballages en papier et en carton. (composant de déchet); quantité 0.014 kg; Code CED 15 01 01; Masse de l'élément 1 kg; Volume 0.001333 m3
- emballage: re170201 Bois; quantité 0.001 kg
- emballage: re170203 Plastique; quantité 0.003 kg

**mt08aaa010a** m³ Eau
Données techniques: Coût énergétique 60.000 MJ; Émission de CO2 30.000 kg

**mt01arg000o** m³ Sable criblé
Données techniques: Coût énergétique 146.250 MJ; Émission de CO2 7.800 kg; Code CED 01 04 09; Masse de l'élément 1950 kg; Volume 1.21875 m3

**mt01arg001oc** m³ Gros granulats homogénéisés, de taille maximale 10 mm
Données techniques: Coût énergétique 146.250 MJ; Émission de CO2 7.800 kg; Code CED 01 04 08; Masse de l'élément 1950 kg; Volume 1.3 m3

**mt16pea040d** m Panneau rigide en polystyrène expansé
Données techniques: Coût énergétique 11.136 MJ; Émission de CO2 0.382 kg; Code CED 17 06 04; Masse de l'élément 0.12 kg; Volume 0.0002 m3
Déchets:
- emballage: re170203 Plastique; quantité 0.001 kg

**mt04bwi016ga** U About de dalle avec apport thermique en terre cuite "WIENERBERGER"
Données techniques: Coût énergétique 19.030 MJ; Émission de CO2 1.366 kg; Code CED 17 01 03; Masse de l'élément 5.7 kg; Volume 0.00456 m3
Déchets:
- emballage: re170201 Bois; quantité 0.014 kg
- emballage: re170203 Plastique; quantité 0.005 kg
